# Muster-Leistungsbeschreibung
Leistungsbeschreibung (GAEB 90, DA81)
Währung: EUR

## W2.1-E Innenabdichtung System iQ Therm 2
Datum: 12.09.25

### Titel 00001 Vorbemerkung

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Bauwerksabdichtung

Die Verfahren und Hinweise der WTA Merkblätter
(Referat 4 Mauerwerk / Bauwerksabdichtung),
insbesondere Merkblatt 4-6-14/D
"Nachträgliches Abdichten erdberührter Bauteile" und
Merkblatt 4-9-11/D "Nachträgliches Abdichten und
Instandsetzen von Gebäude- und Bauteilsockeln"
sind zuberücksichtigen.

*Hinweis*
Hinweis zur nachträglichen
Mauerwerksinjektion

Für die in dieser Muster-Leistungsbeschreibung
beschriebe Mauerwerksinjektion sind die Vorgaben
und Hinweise der WTA-Merkblätter
(Referat 4 Bauwerksabdichtung),
insbesondere das Merkblatt 4-10-15/D "Injektionsverfahren mit zertifizierten Injektionsstoffen gegen
kapillaren Feuchtetransport" zu berücksichtigen.

*Hinweis*
Hinweis zu raumklimatischen Bedingungen
bei Innenabdichtungssystemen

Um die objektspezifischen Anforderungen
an die Raumnutzung zu erreichen und
Kondensatbildung zu vermeiden,
sind geeignete raumklimatische Bedingungen
erforderlich.

Der Wärmeschutz, die Beheizung und
die Belüftung/Entfeuchtung der Räume müssen
im Einzelfall geplant, ausgeführt und
durch den Nutzer praktiziert werden.

Ungünstige raumklimatische Bedingungen sind
zu vermeiden. Ggf. sind zusätzliche Maßnahmen,
wie z.B. die Installation geeigneter
Lüftungsanlagen notwendig.

### Titel 00002 Vorarbeiten

**00002.0001 Estrich im Wandanschluss entfernen**
Estrich d = _______ cm im Wandanschluss ca. 30 cm breit entfernen.
Bauschutt in Container laden.
Einheit: m

**00002.0002 Altputz entfernen**
Altputz von den zu sanierenden
Flächen vollständig entfernen.
Anfallenden Bauschutt in
Container verladen.
Einheit: m2

**00002.0003 Zwischenwände abtrennen**
*** Bedarfsposition ohne GB
Zwischenwände d = ______ cm
Wandbaustoff _______________
zum Durchziehen der Abdichtung
20 cm breit abtrennen.
Bauschutt in Container laden.

Anmerkung:
Nur nach vorausgegangener statischer
Überprüfung zulässig.
Einheit: m

**00002.0004 Nut im Wand-Sohlen-Anschluss schwalbenschwanzförmig ausstemmen**
Nut (ca. 4 x 4 cm) im Wand-Sohlen-Anschluss
mittels geeignetem Werkzeug
schwalbenschwanzförmig ausstemmen.
Einheit: m

**00002.0005 Waagerechte Dichtungsbahn zurückschneiden**
Waagerechte Fugen mit horizontaler
Mauersperrbahn ca. 2 cm tief aufstemmen
und die Mauersperrbahn zurückschneiden.
Einheit: m

**00002.0006 Schadhafte Fugen ausräumen**
Schadhafte Fugen ca. 2 cm tief ausräumen.
Anfallenden Bauschutt in Container verladen.
Einheit: m

**00002.0007 Abzudichtende Flächen reinigen**
Reinigen der abzudichtenden,
mineralischen Flächen.
Zementleim, Staub, Mörtelreste und Grate
sind durch einen mechanischen Abtrag
wie schleifen, strahlen oder fräsen zu entfernen.
Es ist ein staubfreier und tragfähiger
Untergrund herzustellen.
Einheit: m2

**00002.0008 Fließstellen und Wassereinbrüche abdichten**
*** Bedarfsposition ohne GB
Fließstellen und Wassereinbrüche mit
dem schnellabbindenden, druckwasserdichten
und schwindarmen Stopfmörtel Remmers WP RH rapid
abdichten.

Fließstelle min. 3 cm tief und breit
aufstemmen.
Material trocken auf die
Fließstelle auftragen, bei Bedarf
mehrfach wiederholen.

Alternativ:
Kleinmengen anmischen
und zügig verarbeiten.

Verbrauch:
Ca. 1,7 kg/l Hohlraum
Remmers WP RH rapid <1010>
Einheit: St

### Titel 00003 Nachträgliche Mauerwerksinjektion

**00003.0001 Bohrlöcher herstellen, einreihig (horizontal)**
Bohrlöcher mit einem Durchmesser von 12 mm
in einem Abstand von maximal 12 cm
einreihig bohren.

Bohrung bis ca. 5 cm vor Wandende ausführen.
Wände mit einer Dicke > 0,6 m ggf.
beidseitig anbohren.

Vorgesehene Einbauhöhe: _________cm über
OK Bodenplatte

Mauerwerksdicke:_____________cm
Einheit: m

**00003.0002 Bohrlöcher reinigen**
Bohrkanal mittels ölfreier Druckluft
ausblasen.
Einheit: m

**00003.0003 Bohrkanal mit schnell wirkender Silancreme befüllen (Kiesol C+)**
Bohrkanal im drucklosen Injektionsverfahren
mit der lösemittelfreien, hydrophobierenden,
schnell wirkenden und WTA-zertifizierten
Injektionscreme auf Silan-Basis,
Remmers Kiesol C+, befüllen.

Bohrkanal mittels geeignetem Injektionsgerät
einmalig mit der Injektionscreme befüllen.
Die letzten 2 cm des Bohrkanals nicht mit
Creme füllen.

Verbrauch:
Abhängig von Bohrlochdurchmesser und Mauerwerksdicke,
vgl. Angaben im Technischen Merkblatt.
Ca. 0,35 l/m bei 36 cm Wanddicke
Remmers Kiesol C+ <0743>
Einheit: m

**00003.0004 Bohrkanal oberflächig schließen**
Bohrkanal nach der Befüllung
oberflächig mit dem wasserdichtem,
spannungsarmen und rissfrei erhärtenden,
mineralischem Mörtel,
Remmers WP DS Levell,
verschließen.

Verbrauch:
Ca. 0,1 kg / Meter Bohrlochreihe
Remmers WP DS Levell <0426>
Einheit: m

### Titel 00004 Nachträgliche Innenabdichtung W2.1-E

**00004.0001 Grundierung mit verfestigendem Verkieselungskonzentrat**
Abzudichtende, mineralische
Untergründe mit dem lösemittelfreien,
verfestigenden Verkieselungskonzentrat,
Remmers Kiesol, 1:1 mit Wasser verdünnt,
grundieren. Pfützenbildung vermeiden.

Grundierung vollsatt auf den vorbereiteten
Untergrund auftragen. Stark saugfähige Untergründe
bei Bedarf mit Wasser vornässen.
Materialüberschüsse umgehend entfernen.

Grundierung nicht auftrocknen lassen, bei größeren
Flächen abschnittsweise vorgehen.
Nachfolgende Arbeiten frisch in frisch - innerhalb
der Reaktionszeit - ausführen.

Verbrauch:
Ca. 0,1 - 0,3 kg/m²  Remmers Kiesol <1810>
Einheit: m2

**00004.0002 Haftbrücke / Zwischenabdichtung frisch in frisch auftragen**
Herstellen einer Haftbrücke / Zwischenabdichtung
aus der hoch sulfatbeständigen,
mineralischen Dichtungsschlämme,
Remmers WP Sulfatex.

Angemischtes Material mittels Schlämmbürste
einlagig, auf die noch frische, mattfeuchte
Grundierung auftragen.

Verbrauch:
Ca. 1,6 kg/m²/mm Schichtdicke
Remmers WP Sulfatex <0430>
Einheit: m2

**00004.0003 Nut im Wand-Sohlen-Anschluss mineralisch schließen**
Nut im Wand-Sohlen-Anschluss
mit dem wasserdichtem,
spannungsarmen und rissfrei erhärtenden
mineralischen Mörtel, Remmers WP DS Levell,
verschließen.

Angemischten Mörtel
mittels geeignetem Werkzeug frisch in frisch
in die Haftbrücke einbringen und verdichten.

Verbrauch:
Ca. 2,7 kg/m bei 4 cm x 4 cm Nut
Remmers WP DS Levell <0426>
Einheit: m

**00004.0004 Untergrundegalisierung**
Offene Fugen so wie Fehlstellen
oder Ausbrüche > 5 mm
mit dem mineralischem,
wasserdichten Mörtel, Remmers
WP DS Levell, verschließen.

Angemischtes Material im Spachtelverfahren
in die frische Haftbrücke applizieren.
Einlagige Schichtdicke < 50 mm.

Verbrauch:
Ca. 8,5 kg/m² bei 5 mm Schichtdicke
Remmers WP DS Levell <0426>
Einheit: m2

**00004.0005 Mineralische Dichtungskehle herstellen**
Dichtungskehle am Boden-Wandanschluß und
in allen Innenecken mit einem Radius
von ca. 4 bis 6 cm aus dem wasserdichten,
spannungsarmen und rissfrei erhärtenden
mineralischen Mörtel, Remmers WP DS Levell,
herstellen.

Angemischten Mörtel mittels geeignetem
Werkzeug frisch in frisch in den Hinterfeuchtungsschutz / Haftbrücke einbringen und mittels Remmers
Profilkelle Rundung ausformen.

Verbrauch:
Ca. 1,7 kg/m als Dichtungskehle
Remmers WP DS Levell <0426>
Einheit: m

**00004.0006 Vertikale Innenecken mineralisch ausrunden**
In den vertikalen Innenecken Dichtungskehle mit einer Schenkellänge
von ca. 2 cm aus dem wasserdichtem,
spannungsarmen und rissfrei erhärtenden
mineralischen Mörtel, Remmers WP DS Levell,
herstellen.

Angemischten Mörtel mittels geeignetem
Werkzeug frisch in frisch in den Hinterfeuchtungsschutz / Haftbrücke einbringen und mittels Dichtkehlenkelle Rundung ausformen.

Verbrauch:
Ca. 0,7 kg/m als Dichtungskehle mit 2 cm
Schenkellänge
Remmers WP DS Levell <0426>
Einheit: m

**00004.0007 Innenabdichtung mit rissüberbrückender MDS bei W2.1-E**
Innenabdichtung auf die abzudichtenden
Flächen gemäß der Wassereinwirkungsklasse W2.1-E "Mäßige Einwirkung
von drückendem Wasser"
aus der 2.-komp.,
rissüberbrückender, mineralischer
Dichtungsschlämme (MDS, geprüft
nach PG-MDS/FPD und WTA geprüft)
Remmers MB 2K herstellen.
Abdichtung von definierter OK
Innenabdichtung bis auf die Bodenplatte
(Überlappung > 20 cm) führen.

Angemischtes Material mittels geeignetem
Applikationsverfahren mehrlagig auf den vorbereiteten
Untergrund auftragen.
Mindesttrockenschichtdicke > 3 mm.

Verbrauch:
Ca. 3,3 kg/m² bei 3 mm Trockenschichtdicke
Remmers MB 2K <3014>
Einheit: m2

**00004.0008 Zwischenwandabtrennung schließen**
Öffnung der Zwischenwandabtrennung
mit Steinen gleicher Art schließen.

Gewählte Steinart: __________________
Einheit: St

### Titel 00005 Auftrag Dämmplattensystem

**00005.0001 Innendämmung iQ-Therm 2.0 30**
Einbau der kapillaraktiven Innendämmung iQ-Therm 2.0
30
durch Verkleben mit Ansetzkleber iQ M Universal
auf dem vorbereiteten Untergrund.

Vertikale Klebeschicht
Material mit geeigneter Zahnkelle in entsprechender
Schichtdicke vollflächig vertikal aufziehen, so dass
ein
Klebebett in ca. 3 mm Schichtdicke entsteht. Das
Klebebett muss hohlraumfrei ausgeführt werden.
Horizontale Klebeschicht
Material in schlämmfähiger Konsistenz mittels Pinsel
oder Quast auf Lagerfugen für nachfolgende iQ-Therm
2.0
Streifen auftragen, Dicke ca. 1mm.
Unterste Klebeschicht ggf. mit unverdünntem Material
in höherer Schichtdicke zum Erzielen einer
waagerechten iQTherm
2.0 Basislage herstellen.
Ansetzen und Andrücken der iQ-Therm 2.0 Streifen in
das Klebebett.
 Streifenweises Fertigstellen der Innendämmung.
 Dazu Lagerfugen mit iQ-Fix vorbereiten. Stöße
zwischen den Streifen freilassen.
 Kreuzfugen vermeiden! Mit Richtscheid ausrichten.
Es ist eine vollflächige Verklebung zu erreichen.

Verbrauch:
ca. 1,3 kg/m²/mm Schichtdicke,
ca. 8,0 kg/m² inkl. Ausgleichsspachtelung
Remmers iQ M Universal <0211>
6,8 Streifen/m² Remmers iQ-Therm 2.0 30 <0160>
Einheit: m2

**00005.0002 Dämmung von Laibungen und Sturzbereichen**
Einbau der iQ-Therm 2.0 L15 Laibungplatte
im Bereich von Fenster- und Türlaibungen sowie
Sturzbereichen
durch Verklebung mit Ansetzkleber iQ M Universal
auf dem vorbereiteten Untergrund.

Ansetzkleber iQ M Universal mittels Mittelbettkelle
(gezahnt)
auf den Untergrund auftragen und Platten
von unten beginnend einschwimmend andrücken.
Es ist eine vollflächige Verklebung zu erreichen.

Der Anschluss zu Fenster und Türen ist durch den
Einbau des Kompribandes 15/5-10 winddicht herzustellen.

Verbrauch:
ca. 1,3 kg/m²/mm Schichtdicke,
ca. 8,0 kg/m² inkl. Ausgleichsspachtelung
Remmers iQ M Universal <0211>
1,1 m²/m² Remmers iQ-Therm 2.0 L15 <0165>
Einheit: m2

**00005.0003 Dämmkeile für Wand- und Deckenanschlüsse**
Einbau der keilförmigen Innendämmplatte iQ-Therm 2.0
K50
zur Kompensation von Wärmebrückeneffekten
in Decken- und Wandanschlussbereichen
durch vollflächige Verklebung mit Ansetzkleber iQ M
Universal
auf dem vorbereiteten Untergrund.

Ansetzkleber iQ M Univeral mittels Mittelbettkelle
(gezahnt)
auf den Untergrund auftragen und Platten
von unten beginnend einschwimmend andrücken.
Es ist eine vollflächige Verklebung zu erreichen.

Verbrauch:
ca. 1,3 kg/m²/mm Schichtdicke,
ca. 8,0 kg/m² inkl. Ausgleichsspachtelung
Remmers iQ M Universal <0211>
1,1 m²/m² Remmers iQ-Therm 2.0 K50 <0164>
Einheit: m2

**00005.0004 Einbau von Eck- und Kantenschutzprofilen**
Eck- und Kantenschutz mit Ansetzkleber iQ M Universal
und PVC-Gewebewinkel 3 mm im Bereich von
Außenecken der Innendämmung vor Aufbringen
der Armierungsschicht herstellen.

iQ M Universal auf Außenecken auftragen und frisch in
frisch
Gewebewinkel einbetten und ausrichten.

Verbrauch:
ca. 1,3 kg/m²/mm Schichtdicke,
Remmers iQ M Universal <0211>
1,1 m/m Remmers Gewebewinkel 3 mm <4279>
Einheit: m2

**00005.0005 Armierungs-und Dünnschichtputz (iQ M Universal)**
Aufbringen eines vollflächigen Armierungs- und
Dünnschichtputzes
auf kapillaraktiver Innendämmung iQ-Therm
mit dem mineralischem Feinspachtel iQ M Universal
und Armierungsgewebe Tex 4/100.

Armierungsschicht:
Material mit einer Zahnkelle so aufziehen, dass eine
Endschichtdicke von mindestens 3 mm entsteht.
Das Gewebe mittig in die noch frische Armierungsschicht
einbetten.
Gewebebahnen mind. 10 cm überlappen.

Einbettung von zusätzlichen Armierungsstreifen (ca. 50
x 30 cm) im Winkel von 45º in die Armierungsmasse an
den Ecken
von Einschnitten in das Innendämm-System, wie z. B.
Fenster, Türen zur Aufnahme von Kerbspannungen.

Oberflächengestaltung:
Material mind. 2 mm auf die ausreichend abgebundene
Armierungslage applizieren.
Oberfläche mit geeignetem Werkzeug glätten.
Nachbearbeitung der Oberfläche nach Ansteifen.

Gesamtschichtdicke ca. 5 mm

Die Putzschicht ist im fischen Zustand durch einen
Kellenschnitt
von angrenzenden Bauteilen zu trennen.

Verbrauch:
ca. 1,3 kg/m²/mm Schichtdicke,
ca. 6,5 kg/m² Remmers iQ M Universal <0211>
ca. 1,1 m²/m² Remmers Tex 4/100 <3880>
Einheit: m2

**00005.0006 Innenfarbe auf Silikatbasis (Color SL)**
Farbbeschichtung der vorbereiteten Wandflächen
mit der kapillaraktiven, lösemittel- und
weichmacherfreien
Silikatfarbe für Innenräume Remmers Color SL.

Farbton nach Wahl des AG:____________

Anzahl der Arbeitsgänge:_____

Verbrauch:
Ca. 0,15 l/m² je Arbeitsgang Remmers Color SL <0237>
Sonderfarbtöne <0238>
Einheit: m2

**00005.0007 Estrich am Wandanschluss ergänzen**
Estrich an den Mauerwerksanschlüssen
mit PCC-Estrichmörtel
Remmers Betofix R4 EM [basic] ergänzen.

Verarbeitung gemäß Herstellerangabe.
Der ursprünglich vorhandene
Aufbau ist wieder herzustellen.

Verbrauch:
Ca. 2,0 kg/m²/mm Schichtdicke, bzw. ca. 2,0 kg/dm³
Remmers Betofix R4 EM [basic] <1086>
Einheit: St
